# LRA Gotha, Sanierung von Büroräumen
Angebotsaufforderung (GAEB DA XML 3.1, DA83)
Projekt: 26-62
Währung: EUR
Vergabeart: Verhandlungsverfahren
Auftraggeber: DV-Nummer: 1; Vergabenummer: 1
Erstellt mit: BECHMANN AVA 2024.80/ GXML Toolbox V3.3 R20210630, BECHMANN AVA 2024.80, 25.09.2026

## Zusätzlicher Text
Leistungsverzeichnis

  zum Vorhaben:

Sanierung von Büroräumen im Landratsamt Gotha
Büro Bereich Landrat

Los 1  Abbruch, Entkernung, Maurer, Putz

Auftraggeber:  Landratsamt Gotha
  2.1 Amt für Gebäude- und
  Straßenmanagement

18. März-Straße 50
99867 Gotha

## 1 Abruch, Entkernung, Maurer, Putz
Datum: 25.09.2026

*Hinweis: ALLGEMEINE VORBEMERKUNGEN*
Abbriss, Entkernung, Maurer, Putz

1. ALLGEMEINE VERTRAGSBEDINGUNGEN

Die Allgemeinen Vertragsbedingungen für die Ausführung von Bauleistungen (VOB/B)  gelten in der jeweils letzten Fassung, die spätestens drei Monate vor dem Eröffnungs- /Einreichungstermin im Bundesanzeiger bekannt gemacht worden ist.

2.  BESONDERE VERTRAGSBEDINGUNGEN
Als Besondere Vertragsbedingungen gelten die Festlegungen auf Formblatt 214
(Besondere Vertragsbedingungen), Seite 1 bis 2, welche der Ausschreibung zugeheftet
sind.

3.  ZUSÄTZLICHE VERTRAGSBEDINGUNGEN
Der Auftragnehmer ist verpflichtet Bautagesberichte zu führen und diese dem Auftraggeber auf Verlangen wöchentlich zu übergeben.
Die Bautagesberichte müssen die Angaben enthalten, die für die Ausführung und  Abrechnung des Vertrages von Bedeutung sein können, insbesondere über Wetter,  Temperaturen, Zahl und Art der auf der Baustelle beschäftigten Arbeitskräfte, Zahl und Art der eingesetzten Großgeräte, Art, Umfang und Ort der geleisteten Arbeiten mit den wesentlichen Angaben über den Baufortschritt, Abnahmen, Behinderung und  Unterbrechung der Ausführung, Arbeitseinstellung, Unfälle und sonstige wichtige Vorkommnisse.

4.  ATV - ALLGEMEINE TECHNISCHE VERTRAGSBEDINGUNGEN
Die Allgemeinen Technischen Vertragsbedingungen -ATV- (VOB/C) gelten in der jeweils  letzten Fassung, die spätestens drei Monate vor dem Eröffnungs-/Einreichungstermin im  Bundesanzeiger bekannt gemacht worden ist.

5.  ZTV - ZUSÄTZLICHE TECHNISCHE VERTRAGSBEDINGUNGEN

5.1  Baustelleneinrichtung
Sofern keine gesonderten Positionen ausgeschrieben sind, sind die Kosten für die nicht  vom Auftraggeber gestellte Baustelleneinrichtung in die Preise einzurechnen.
Die Beleuchtung der Arbeitsplätze ist Bestandteil der Baustelleneinrichtung des  Auftragnehmers.

5.2  Kostenabgrenzung

Die Abrechnung von Bauwasser und Baustrom erfolgt nach den Festlegungen in der  Anlage zu den Besonderen Vertragsbedingungen (Formblatt 214, Pkt. 10). Die Kosten für den Verbrauch von anderen Energien und Gasen sowie für das Heranführen von Versorgungsleitungen ab bauseits gestelltem Anschluss sind in die entsprechenden Einheitspreise einzurechnen.
Zwischenlagerungskosten werden nicht gesondert vergütet und müssen in die Einheitspreise eingerechnet werden.
Arbeitsunterbrechungen innerhalb der Baustelle bedingt durch paralleles Arbeiten mit anderen Gewerken werden nicht gesondert vergütet, es sei denn, dass das allgemein übliche Maß überschritten wird.

5.3  Abfallbeseitigung

Eigenes Restmaterial, Verpackungsmaterial u. dgl. ist vom Auftragnehmer kostenlos zu beseitigen.
Der anfallende Baumüll bzw. Rest- und Verpackungsmaterial ist durch den Auftragnehmer
regelmäßig bzw. nach Aufforderung durch die Bauleitung zu entsorgen. Sollte dies nach
zweimaliger Aufforderung nicht erfolgen, erfolgt die Entsorgung durch den Auftraggeber.
Die Kosten hierfür werden dem Auftragnehmer in Abzug gebracht.
Der Nachweis über die ordnungsgemäße Entsorgung wird verlangt.

6.  ANGABEN ZUR LAGE UND ZU DEN BESONDERHEITEN DER BAUSTELLE

6.1  Angaben zum Bestand und zu den geplanten Baumaßnahmen

Das Gebäude des Landratsamts Gotha wurde in der Mitte des 19. Jahrhunderts als militerische Kaserne errichtet. Es handelt sich um einen 3-geschossigen Massivbau mit einem modernen seitlichen Anbau.
Die geplante Baumaßnahme findet in einem begrenzten Bereich des 1. Obergeschosses statt und beeinhaltet die Zusammenlegung von zwei Büroräumen und die Sanierung mehrerer Büroräume.

6.2  Angaben zur Lage der Baustelle und Baustellenzufahrt

Das Gebäude liegt am westlichen Rand des Stadtzentrums in der 18.-März-Straße 50.
Die Zufahrt direkt an das Gebäude ist über einen zugehörigen Parkplatz möglich. Der Zugang zum Gebäude kann über den Haupteingang an der 18.-März- Straße sowie über einen Nebeneingang zum Parkplatzbereich unter Berücksichtigung aller notwendigen Sicherheitsmaßnahmen erfolgen.
Die Ausführung der ausgeschriebenen Leistungen erfolgt gemäß Bauablaufplan. Bis auf den in sich geschlossenen Bereich der Baumaßnahme im 1. OG Flur 4 findet der normale Bürobetrieb mit Besucherverkehr im Haus weiterhin statt.
Die Lärm- und Schmutzbelästigung ist auf ein absolut notwendiges Minimum zu beschränken.
Der direkte Baubereich und eventuelle Baustelleneinrichtungs- und Lagerflächen sind  zum Schutz der Angestellten und Besuchern wirksam abzusperren. Entsprechende Schutzmaßnahmen sind einzukalkulieren.

6.3  Angaben zur Baustelleneinrichtung

Baustrom/Bauwasser/Baustellentoilette
Baustrom- und Bauwasseranschluss werden durch den Auftraggeber zur Verfügung
gestellt (Abrechnung siehe Pkt. 5.2).

Lager- und Aufenthaltsräume
Vom Auftraggeber können keinerlei Aufenthalts- und Lagerräume zur Verfügung gestellt
werden. Der Auftragnehmer hat seinen gesamten diesbezüglichen Bedarf über
entsprechende Baustellencontainer bzw. Bauwagen abzusichern.
Diese Einrichtungen können nur in Abstimmung mit der Bauleitung aufgestellt werden, da
die zur Verfügung stehenden Flächen sehr begrenzt sind.

Lagerflächen
Lagerflächen für Vorhaltematerial und Baustoffe stehen ebenfalls nur in begrenztem
Umfang zur Verfügung. Die Zwischenlagerung von größeren Baustoffmengen ist nicht möglich.

7.  BESONDERE HINWEISE ZUR KALKULATION

Alle Einheitspreise verstehen sich, wenn nicht ausdrücklich besonders beschrieben (z.B.
'nur einbauen' bzw. 'gelieferte ... einbauen' u. ä.), einschl. Lieferung der benötigten Materialien, Transport, Zwischenlagerung und Einbau, einschl. evtl. erforderlicher Hilfsmittel.

### Bereich 1 BAUSTELLENEINRICHTUNG und SCHUTZMASSNAHMEN

#### Titel 1.1 Baustelleneinrichtung

**1.1.1 Einrichten/Räumen der Baustelle**
Einrichten und Räumen der Baustelle sowie Vorhalten der Baustelleneinrichtung für nachfolgend aufgeführte Positionen.

Wird durch den Auftragnehmer eingeschätzt, das für die nachfolgendend beschriebenen Leistungen spezielle Maschinen, Krane, Bauaufzüge, besondere Geräte und Werkzeuge, Gerüste etc. benötigt werden, sind diese (einschl. Vorhaltung für die geplante Bauzeit) in diese Position oder anteilig in die nachfolgenden Positionen einzukalkulieren.

Das gleiche gilt für das Bereitstellen und Vorhalten von evtl. erforderlichen Tagesunterkünften, Lagercontainer etc.

Hinweise:
- Für die Kalkulation sind insbesondere die Angaben zur Lage und den Besonderheiten der Baustelle (gemäß Vorbemerkungen zum Leistungsverzeichnis) zu beachten.

- Baustrom- und Bauwasseranschluss sind vorhanden.

- Als Baustellentoilette können die vorhandenen  Sanitäreinrichtungen auf der Etage genutzt werden, jedoch ausschließlich für sanitäre Zwecke. Die Entsorgung von anfallenden Bauresten, Schmutzwasser, Farbresten etc. über die  vorhandenen Sanitäreinrichtungen ist nicht zulässig. Welche der vorhandenen Sanitäreinrichtungen genutzt werden können, wird in Absprache mit der Bauleitung festgelegt.

- Eine allgemeine Baustellenbeleuchtung (Sicherheitsbeleuchtung) ist vorhanden.

- Anfallender Bauschutt kann über eine Schuttrutsche durch eines der Fenster im Baustellenbereich in einen Container im Innenhof verbracht werden.

- Standflächen für Schuttcontainer sind in eingeschränktem Umfang vorhanden. Die Aufstellung muss in Abstimmung mit der Bauleitung erfolgen.

- Lagerflächen im Außenbereich sind in eingeschränktem Umfang vorhanden. Die Lagerung von Material kann nur begrenzt und nur in Abstimmung mit der Bauleitung erfolgen.

- Räume für die Lagerung von Material werden nicht zur Verfügung gestellt.

- Es werden keine Räume für den Aufenthalt von Personen zur Verfügung gestellt. Stellflächen (unbefestigt) für Aufenthaltscontainer stehen in eingeschränktem Umfang in Abstimmung mit der Bauleitung zur Verfügung.

- Während der Durchführung der Bauarbeiten ist eine Teilnahme an den wöchentlich stattfindenden Bauberatungen durch einen fachkundigen, kompetenten Mitarbeiter (Bauleiter oder Polier) zwingend erforderlich.

- Ist die oben geforderte Baustelleneinrichtung in den nachfolgenden Positionen anteilig enthalten ist ein Pauschalpreis von 0,00 EUR in die Bieterzeile einzutragen.
Menge: 1,000 psch

#### Titel 1.2 Sicherungsarbeiten, Schutzgerüste

*Hinweis: Sicherungseinrichtungen/ Schutzgerüste*
Die Regeln für Sicherheit und Gesundheitsschutz der Bau-
Berufsgenossenschaft sind Bestandteil des Angebotes.
Für die Ausführung der in diesem LV beschriebenen Leistungen
werden bauseits keine Gerüste zur Verfügung gestellt.
Das Auf- und Abbauen sowie Vorhalten von Gerüsten für eigene
Leistungen gilt nach VOB/C als Nebenleistung, sofern die zu
bearbeitende oder zu bekleidende Fläche nicht höher als 3,50 m
über der Standfläche des hierfür erforderlichen Gerüstes liegt.
In welcher Form und Umfang Gerüstarbeiten notwendig sind, ist
durch den Bieter eigenverantwortlich festzulegen.

**1.2.1 Schutz Innentür, 2,65 x 3,00 m, Nutzung als Baustellenzugang**
Schutz der vorhandenen Alu-Glas-Innentür, verglast, gegen
mechanische Beschädigungen sowie Verschmutzungen durch die
auszuführenden Bauarbeiten herstellen, vorhalten und entfernen.
Die Tür wird während der Bauarbeiten als Zugang zur Baustelle genutzt.
Türart:  Alu-Glas-Innentür, zweiflüglig, mit Oberlicht
Türgröße: ca. 2,65 x 3,00 m

Ausführungsort: Flur 4 zum Treppenhaus
Menge: 1,000 St

**1.2.2 Schutz Innentür, 0,95 x 2,10 m, nicht genutzt**
Schutz der vorhandenen Holz-Innentüren, gegen
mechanische Beschädigungen sowie Verschmutzungen durch die
auszuführenden Bauarbeiten herstellen, vorhalten und entfernen.
Die Türen sollen während der Bauarbeiten nicht genutzt werden.
Türart:  Holz, geschlossen
Türgröße: ca. 0,95 x 2,10 m

Ausführungsort: Büroräume, Flur 4
Menge: 3,000 St

**1.2.3 Fensterflächen abkleben, Folie**
Fensterflächen, einschl. Innenfensterbänke, während der
auszuführenden Bauarbeiten mit geeigneter transparenter Folie
abkleben, einschl. vorhalten und nach Beendigung der Arbeiten
wieder beseitigen.
Menge: 23,000 m²

**1.2.4 Türen abkleben, Folie**
Innentüren, während der auszuführenden Bauarbeiten mit geeigneter transparenter Folie abkleben, einschl. vorhalten und nach Beendigung der Arbeiten wieder beseitigen.
Menge: 8,000 m²

**1.2.5 Heizkörper abkleben**
Plattenheizkörper während der auszuführenden Bauarbeiten mit
geeigneter Folie abkleben, einschl. vorhalten und nach Beendigung
der Arbeiten wieder beseitigen
Menge: 15,000 m²

**1.2.6 Schutzabdeckung Bodenflächen**
Abdeckung von Bodenflächen (Linoleum) zum
Schutz vor Beschädigungen und Verschmutzungen während Abbruchmaßnahmen mit geeignetem  Abdeckmaterial (Vliesmatten oder Bautenschutzmatten).

Ausführungsorte: Räume 219, 220, 221, 222
Menge: 80,000 m²

### Bereich 2 ABRISS, ENTKERNUNG

#### Titel 2.1 Abbruch

**2.1.1 Innenwand abbrechen, Mauerwerk bis 24 cm**
Innenwand aus verputztem Mauerwerk, ohne Schadstoffbelastung, Zuordnung RC 1 (nach EBV), abbrechen. Leistung inkl. Transport und Entsorgungskosten. Die Entsorgung sämtlicher Abfälle hat unter Erfüllung der abfallrechtlichen Deklarations-, Nachweis- und Dokumentationspflicht zu erfolgen.
Leistung einschl. der Abstütz- und Sicherhungsmaßnahmen im Bauwerk.
Wanddicke:  bis 24 cm, mit beidseitigem Putz
Abfallschlüssel nach AVV: 170107 Gemische aus Beton, Ziegel, Fliesen und Keramik

Ausführungsorte: 1. OG, R221/222, Türöffnungen in 222, 223, 224, 225
Menge: 28,000 m²

**2.1.2 Innentür, Holz, 1-flüglig entfernen**
Innentür mit Türfutter, ohne Schadstoffbelastung, ausbauen, Leistung inkl. Transport und Entsorgungskosten. Die Entsorgung sämtlicher Abfälle hat unter Erfüllung der abfallrechtlichen Deklarations- Nachweis- und Dokumentationspflicht zu erfolgen,
einschl. aller Schlösser, Beschläge, Drückergarnituren, Dichtungen, Hinterfüllungen,
Material:  Holz, Vollholz / Rohrenspan
Abfallschlüssel nach AVV: 170201
Altholzkategorie: A II
Wanddicke:  bis 24 cm
Größe  bis 2,20 m²
Menge: 14,000 St

**2.1.4 Türfutter, Holz, einflüglig entfernen**
Türfutter, ohne Schadstoffbelastung, ausbauen, Leistung inkl. Transport und Entsorgungskosten. Die Entsorgung sämtlicher Abfälle hat unter Erfüllung der abfallrechtlichen Deklarations- Nachweis- und Dokumentationspflicht zu erfolgen.
einschl. aller Beschläge, Dichtungen, Hinterfüllungen
Material:  Holz, Vollholz / Holzwerkstoff
Abfallschlüssel nach AVV: 170201
Altholzkategorie: A II
Wanddicke:  bis 24 cm
Größe Türöffnung: bis 2,50 m²
Menge: 4,000 St

**2.1.5 Abbau Verschattungen, innen**
Verschattungssystem, Sonnenschutz, innen, Stoff, Vertikallamellen
an Wand, Decke oder Unterdecke befestigt,
einschließlich Schiene und Befestigungselemente, Winkel
ausbauen und entsorgen,
die Entsorgung sämtlicher Abfälle hat unter Erfüllung der abfallrechtlichen Deklarations- Nachweis- und Dokumentationspflicht zu erfolgen,
Höhe:  bis. 2,30 m ab OK Brüstung

Ausführungsorte: Räume 207, 208, 219, 220, 221, 222, 223, 224, 225, 226
Menge: 45,000 m

**2.1.6 Abbruch Heizkörperverkleidung**
Heizkörperverkleidung einschließlich oberer Abdeckung in Höhe der Fensterbank  ausbauen.
 Holz- Holzwerkstoff im Innenbereich, ohne Schadstoffbelastung, Unterkonstruktion aus Stahl Rechteckhohlprofilen bis 2,00 x 2,00 cm winkelförmig an Fußboden und Außenwand befestigt, ausbauen.
Leistung inkl. Transport und Entsorgungskosten. Die Entsorgung sämtlicher Abfälle hat unter Erfüllung der abfallrechtlichen Deklarations-, Nachweis- und Dokumentationspflicht zu erfolgen.
Länge:  bis 5,6 m
Breite bis: 25 cm
Höhe bis: 0,85 cm
Dicke: bis 4 cm
Altholzkategorie: A II

Ausführungsorte: Räume 223, 224, 225, 208
Menge: 22,000 m

**2.1.7 Deckenbekleidung entfernen, Holz**
Deckenbekleidung aus Holz und Holzwerkstoff einschließlich Unterkonstruktion, ohne Schadstoffbelastung, abbrechen. Leistung inkl. Transport und Entsorgungskosten. Die Entsorgung säntlicher Abfälle hat unter Erfüllung der abfallrechtlichen Deklarations-, Nachweis- und Dokumentationspflicht zu erfolgen.
Altholzkategorie A II
Abfallschlüssel nach AVV: 170201 Holz

Ausführungsorte: Räume 223, 224, 225
Menge: 90,000 m²

**2.1.8 Deckenbekleidung Unterdecke abbrechen; GK**
Plattenbekleidung aus Gipskarton an Decken mit Unterkonstruktion aus Holz, ohne Schadstoffbelastung, oder abgehangene Unterdecke abbrechen. Leistung inkl. Transport und Enstsorgungskosten, getrennt nach Material. Die Entsorgung sämtlicher Abfälle hat unter Erfüllung der abfallrechtlichen Deklarations-, Nachweis- und Dokumentationspflicht zu erfolgen.

Ausführungsort: Raum 226
Menge: 30,000 m²

**2.1.9 Montagewand abbrechen**
Montagewand aus Metallständer- oder Holzprofilen, beideitig mit Gipsplatten beplankt, mit Tapete abbrechen, mit Dämmeinlage abbrechen und entsoren.
Wand- Boden und - Deckenanschlüsse bereinigen.
Abbruch von Hand, erschütterungs- und staubarm
Abbruchmaterial wird Eigentum des AN und ist zu getrennt entsorgen, einschl. Entsorgungsnachweis
Wandstärke: bis 25 cm
Wandhöhe: bis 3,60 m
Menge: 11,000 m²

**2.1.10 Verkofferung abbrechen, GK**
Verkofferung von Rohrleitungen mit Unterkonstruktion aus Holz oder Metall, ohne Schadstoffbelastung, mit Dämmeinlage abbrechen. Leistung inkl. Transport und Entsorgungskosten, getrennt nach Material. Dei Entsorgung sämtlicher Abfälle hat unter Erfüllung der Abfallrechntlichen Deklarations-, Nachweis- und Dokumentationspflicht zu erfolgen
Abmessungen: bis 80 x 50 cm
Menge: 2,000 m²

### Bereich 3 MAURERARBEITEN

#### Titel 3.1 Innenwände

**3.1.1 Türöffnung schließen, IW bis 15cm**
Türöffnung in Innenwand mit Hochlochziegeln schließen, inkl. Verzahnung mit dem vorhandenen Mauerwerk,
beidseitig oberflächenbündige Ausmauerung
Material: wie Bestandsmauerwerk, Mz, KSV o.ä. F30-A
Brandschutz: F30-A (DIN 4102) bzw. EI30 (EN 13501)
Größe:  bis 1,20 x 2,20 m
Wanddicke: bis 15 cm

Ausführungsort: Raum 220
Menge: 3,000 m²

**3.1.2 Türöffnung schließen, IW bis 30cm**
Türöffnung in Innenwand mit Hochlochziegeln schließen, inkl. Verzahnung mit dem vorhandenen Mauerwerk,
beidseitig oberflächenbündige Ausmauerung
Material: wie Bestandsmauerwerk, Mz, KSV o.ä. F30-A
Brandschutz: F30-A (DIN 4102) bzw. EI30 (EN 13501)
Größe:  bis 1,20 x 2,20 m
Wanddicke: bis 30 cm

Ausführungsort: Raum 222
Menge: 3,000 m²

**3.1.3 Innenmauerwerk ausbessern, bis 25 cm**
Innenmauerwerk aus Ziegel durch Austausch einzelner Steine ausbessern. Die neuen Ziegel passend zum bestehenden Mauerwerk. Leistung einschl. Vorspritzen der ausgebesserten Fläche mit Zementmörtel.
Wanddicke:  bis 25 cm
Höhe über Standfläche: bis 3,60 m

Ausführungsort: Raum 221,222
Menge: 8,000 m²

### Bereich 4 PUTZARBEITEN

#### Titel 4.1 Innenputz

**4.1.1 Wandputz, PII, Q2 mit Untergrundvorbehandlung**
Wandputz, im Innenbereich inkl.:
- Prüfung des Untergrunds
- Abdeckung von Fenster,  Türen etc.
- erford. Vorbehandlung/Grundierung/Aufbrennsperre
- Wandputz
- Reinigung nach Ausführungsende
zum Ausgleich von Unebenheiten, Verputz von vermauerten Türöffnungen,
Stirnseiten von Wandflächen einschl. Anputzleiste,
nachfolgend: Tapete oder Anstrich
Vorbereitung
Mauerwerk: Aufbrennsperre,
Beton:  Haftgrundbeschichtung
Mörtelgruppe: PII nach DIN 18550
Druckfestigkeit: CSII nach DIN EN 998-1
Oberfläche: geglättet, Q2

Ausführungsort: Räume 222, Flur 4
Menge: 10,000 m²

**4.1.2 Wandputz, PIV, Q2 mit Untergrundvorbehandlung**
Wandputz, im Innenbereich inkl.:
- Prüfung des Untergrunds
- Abdeckung von Fenster,  Türen etc.
- erford. Vorbehandlung/Grundierung/Aufbrennsperre
- Wandputz
- Reinigung nach Ausführungsende
zum Ausgleich von Unebenheiten, Verputz von vermauerten Türöffnungen,
Stirnseiten von Wandflächen einschl. Anputzleiste,
nachfolgend: Tapete oder Anstrich
Vorbereitung:
Mauerwerk: Aufbrennsperre
Beton:  Haftgrundbeschichtung
Mörtelgruppe: PIV nach DIN 18550
Druckfestigkeit: >= 2 N/mm² nach DIN 18550
Oberfläche: geglättet, Q2

Ausführungsort: Räume 224
Menge: 8,000 m²

**4.1.3 Deckenputz, PIV, Q2 mit Untergrundvorbehandlung**
Deckenputz, im Innenbereich inkl.
- Prüfung des Untergrunds
- Abdeckung von Fenster,  Türen etc.
- erford. Vorbehandlung/Grundierung/Aufbrennsperre
- Wandputz
- Reinigung nach Ausführungsende
nachfolgend: Tapete oder Anstrich
Vorbereitung
Mauerwerk: Aufbrennsperre
Beton:  Haftgrundbeschichtung
Mörtelgruppe: PIV nach DIN 18550
Druckfestigkeit: >= 2 N/mm² nach DIN 18550
Oberfläche: geglättet, Q2

Ausführungsorte: Räume 221, 222
Menge: 5,000 m²

**4.1.4 Unterputz, je 10mm**
Unterputz als Ausgeleich von Unebenheiten bis zu 3 cm. Die Abrechnung erfolgt je 10 mm Stärke.
Material: PIV oder PII (DIN 18550)
Aufmaß der Mehrstärke durch Messraster vor Beginn der Ausführung.
Menge: 4,000 m²

**4.1.5 Grundierung, stark saugend**
Grundierung/Aufbrennsperre für stark saugende oder unterschiedlich saugende Untergründe zu Aufnahme eines Putzsystems
Untergrund: Porosiertes Ziegel- und Kalksandstein.MW o.ä.
Folgeleistung: Putz PII-PIV
Menge: 10,000 m²

**4.1.6 Haftgrundbeschichtung Beton**
Haftgrundanstrich mit Quarzsnd zu Haftvermittlung/Grundierung schacht/nicht saugender Untergründe zu Aufnahme eines Putzsystems
Untergrund: Betonoberflächen, schwach bzw. nicht saugend
Folgeleistung: Putz PIV
Menge: 4,000 m²

**4.1.7 Spritzbewurf, nicht voll deckend**
Spritzbewurf als Putzgrundvorbereitung, nicht voll deckend
als Haftgrundvermittler bei weinig saugenden Untergründen
Mauerwerk, Beton
nachfolgend: Putz PII
Mörtelgruppe: PIII (DIN 18550)
Menge: 5,000 m²

### Bereich 5 ARBEITEN AUF NACHWEIS

#### Titel 5.1 Stundenlohnarbeiten

*Hinweis: Stundenlohnarbeiten allg. Hinweise*
Stundenlohnarbeiten durch Arbeitskräfte auf Anordnung
des AG ausführen. Der Verrechnungssatz für die jeweilige
Arbeitskraft umfaßt sämtliche Aufwendungen wie Lohn- und
Gehaltskosten, Lohn- und Lohnnebenkosten, Zuschläge,
lohngebundene und lohnabhängige Kosten, sonstige Sozialkosten,
Gemeinkosten, Wagnis und Gewinn. Erschwerniszuschläge, sowie
Zuschläge für Überstunden, Nacht-, Sonntags- und Feiertagsarbeit
werden gesondert vergütet.
Der Nachweis ist tageweise zu führen und der Bauleitung bei
jedem Baustellentermin vorzulegen.

**5.1.1 Stundenlohnarbeiten Facharbeiter**
Für unvorhergesehene Arbeiten, die auf Anweisung der Bauleitung auszuführen sind, siehe allgemeine Textbeschreibung,
gelten folgende Verrechnungssätze
Menge: 5,000 h

**5.1.2 Stundenlohnarbeiten Helfer**
Für unvorhergesehene Arbeiten, die auf Anweisung der Bauleitung auszuführen sind, siehe allgemeine Textbeschreibung,
gelten folgende Verrechnungssätze
Menge: 5,000 h
